# Haltestelle Oberdeggenbach
Angebotsaufforderung (GAEB 90, DA83)
DV-Nummer: 357202
Währung: EUR

## Haltestelle Oberdeggenbach
Datum: 23.03.26

### Titel 00 Vorbemerkungen

*Hinweis*
Allgemeine Technische Vertragsbedingungen für
Bauleistungen (ATV)

Erläuterung der Abkürzungen
AG: Auftraggeber (Bauherr)
AN: Auftragnehmer
NU: Nachunternehmer

0.1 Angaben zur Baustelle

0.1.1 Lage der Baustelle, Umgebungsbedingungen,
Zufahrtsmöglichkeiten und Beschaffenheit
der Zufahrt sowie etwaige Einschränkungen bei ihrer
Benutzung.

Als Verkehrswege stehen innerhalb des Baugeländes nur
die öffentlichen Straßen und Wege zur
Verfügung.

0.1.2 Besondere Belastungen aus Immissionen sowie
besondere klimatische oder
betriebliche Bedingungen.

Keine relevanten Angaben.

0.1.3 Art und Lage der baulichen Anlagen, z. B. auch
Anzahl und Höhe der Geschosse.

Keine relevanten Angaben.

0.1.4 Verkehrsverhältnisse auf der Baustelle,
insbesondere Verkehrsbeschränkungen.

Beengte Verhältnisse durch vorhandene Straßen

0.1.5 Für den Verkehr freizuhaltende Flächen.

Keine relevanten Angaben.

0.1.6 Art, Lage, Maße und Nutzbarkeit von
Transporteinrichtungen und Transportwegen, z. B.
Montageöffnungen.

Keine relevanten Angaben.

0.1.7 Lage, Art, Anschlusswert und Bedingungen für das
Überlassen von Anschlüssen für
Wasser, Energie und Abwasser.

Der AG stellt keine Anschlüsse zur Verfügung

0.1.8 Lage und Ausmaß der dem Auftragnehmer für die
Ausführung seiner Leistungen zur
Benutzung oder Mitbenutzung überlassenen Flächen und
Räume.

Lagerflächen, Seitenablagerungen

Lager- und Arbeitsplätze werden nicht zur Verfügung
gestellt und sind vom Auftragnehmer zu beschaffen.
Die Kosten sind über die Baustelleneinrichtung im LV
abgegolten.

Kleinere Lagerflächen innerhalb der Baustelle für
Oberboden und Aushub, der wiederverwendet werden
soll, müssen vor Ort mit dem AG festgelegt werden.

0.1.9 Bodenverhältnisse, Baugrund und seine
Tragfähigkeit. Ergebnisse von
Bodenuntersuchungen.

Baugrundverhältnisse

Es liegt kein Bodengutachten vor.

0.1.10 Hydrologische Werte von Grundwasser und
Gewässern. Art, Lage, Abfluss,
Abflussvermögen und Hochwasserverhältnisse von
Vorflutern. Ergebnisse von
Wasseranalysen.

Es liegt kein Bodengutachten vor.

0.1.11 Besondere umweltrechtliche Vorschriften.

entfällt

0.1.12 Besondere Vorgaben für die Entsorgung, z. B.
Beschränkungen für die Beseitigung von
Abwasser und Abfall.

Keine relevanten Angaben.

0.1.13 Schutzgebiete oder Schutzzeiten im Bereich der
Baustelle, z. B. wegen Forderungen des
Gewässer-, Boden-, Natur-, Landschafts- oder
Immissionsschutzes; vorliegende
Fachgutachten oder dergleichen.

Keine relevanten Angaben.

0.1.14 Art und Umfang des Schutzes von Bäumen,
Pflanzenbeständen, Vegetationsflächen,
Verkehrsflächen, Bauteilen, Bauwerken, Grenzsteinen
und dergleichen im Bereich der
Baustelle.

Es gelten die Regelungen der DIN 18920.

Grenzsteine
Der AN hat sich vor Baubeginn über das Vorhandensein
von Grenzsteinen zu erkundigen. Fehlende
Grenzsteine sind unverzüglich dem AG anzuzeigen.

Bei der Schlussabnahme fehlende Grenzsteine sind zu
Lasten des AN vom Vermessungsamt herzustellen.

0.1.15 Art und Umfang der Regelung und Sicherung des
öffentlichen Verkehrs.

Öffentlicher Verkehr, Anliegerverkehr

Die Behinderung des Verkehrs auf den öffentlichen
Straßen ist auf ein Minimum zu reduzieren und die
dazu erforderlichen Maßnahmen (Bauablauf etc.) sind
mit dem Auftraggeber einvernehmlich
abzustimmen.

Die Benutzung von Verkehrsnebenwegen (Flurweg, Feldweg
etc.) bedarf der Genehmigung durch den
Eigentümer (schriftlicher Nachweis). Eventuell
anfallende Wiederherstellungskosten gehen zu Lasten des
AN.

Erläuterung der durchzuführenden Maßnahmen der
Verkehrssicherung. ggf. Verweis auf die notwendigen
Regelpläne nach RSA

0.1.16 Im Bereich der Baustelle vorhandene Anlagen,
insbesondere Abwasser- und
Versorgungsleitungen.

Im Vorfeld der Maßnahme wurde eine Leitungserhebung
durchgeführt und entsprechende Sparten- und
Medienleitungen umverlegt. Die in den Planunterlagen
dargestellten Leitungen dienen der
unverbindlichen Information des AN und erheben keinen
Anspruch auf Vollständigkeit. Der AN ist
grundsätzlich dazu verpflichtet, eigene Kabel- und
Leitungserhebungen durchzuführen. Sollten weitere
Leitungen im Baustellenbereich angetroffen werden, so
sind der AG und die betroffenen Stellen
unverzüglich zu informieren. Durch die Bauarbeiten
hervorgerufene Beschädigungen von in Betrieb
befindlichen Leitungen gehen voll zu Lasten des AN.
Erschwernisse und eventuell erforderliche
Sicherungsmaßnahmen werden gesondert vergütet.

0.1.17 Bekannte oder vermutete Hindernisse im Bereich
der Baustelle, z. B. Leitungen, Kabel,
Dräne, Kanäle, Bauwerksreste und, soweit bekannt,
deren Eigentümer.

Keine relevanten Angaben.

0.1.18 Bestätigung, dass die im jeweiligen Bundesland
geltenden Anforderungen zu
Erkundungs- und gegebenenfalls Räumungsmaßnahmen
hinsichtlich Kampfmitteln erfüllt
wurden.

Keine relevanten Angaben.

0.1.19 Gemäß der Baustellenverordnung getroffene
Maßnahmen

Keine relevanten Angaben.

0.1.20 Besondere Anordnungen, Vorschriften und
Maßnahmen der Eigentümer (oder der
anderen Weisungsberechtigten) von Leitungen, Kabeln,
Dränen, Kanälen, Straßen, Wegen,
Gewässern, Gleisen, Zäunen und dergleichen im Bereich
der Baustelle.

Erforderliche Rückbau- oder Sicherungsmaßnahmen sind
mit dem entsprechenden Versorgungsträgern
und dem AG abzustimmen.

0.1.21 Art und Umfang von Schadstoffbelastungen, z. B.
des Bodens, der Gewässer, der Luft,
der Stoffe und Bauteile; vorliegende Fachgutachten
oder dergleichen.

Keine relevanten Angaben.

0.1.22 Art und Zeit der vom Auftraggeber veranlassten
Vorarbeiten.

Keine relevanten Angaben.

0.1.23 Arbeiten anderer Unternehmer auf der Baustelle

Keine relevanten Angaben.

0.2 Angaben zur Ausführung

0.2.1 Vorgesehene Arbeitsabschnitte,
Arbeitsunterbrechungen und Arbeitsbeschränkungen
nach Art, Ort und Zeit sowie Abhängigkeit von
Leistungen anderer.

Keine relevanten Angaben.

0.2.2 Besondere Erschwernisse während der Ausführung,
z. B. Arbeiten in Räumen, in denen
der Betrieb weiterläuft, Arbeiten im Bereich von
Verkehrswegen oder bei außergewöhnlichen
äußeren Einflüssen.

Keine relevanten Angaben

0.2.3 Vorgaben, die sich aus dem SiGe-Plan gemäß
Baustellenverordnung ergeben.

Keine relevanten Angaben.

0.2.4 Art und Umfang von Leistungen zur
Unfallverhütung und zum Gesundheitsschutz für
Mitarbeiter anderer Unternehmen, z. B. trittsichere
Abdeckungen.

Keine relevanten Angaben.

0.2.5 Besondere Anforderungen für Arbeiten in
kontaminierten Bereichen, gegebenenfalls
besondere Anordnungen für Schutz- und
Sicherheitsmaßnahmen.

Keine relevanten Angaben.

0.2.6 Besondere Anforderungen an die
Baustelleneinrichtung und Entsorgungseinrichtungen,
z. B. Behälter für die getrennte Erfassung.

Keine relevanten Angaben.

0.2.7 Besondere Anforderungen an das Auf- und Abbauen
sowie Vorhalten von Gerüsten.

Keine relevanten Angaben.

0.2.8 Mitbenutzung fremder Gerüste, Hebezeuge,
Aufzüge, Aufenthalts- und Lagerräume,
Einrichtungen und dergleichen durch den Auftragnehmer.

Keine relevanten Angaben.

0.2.9 Wie lange, für welche Arbeiten und
gegebenenfalls für welche Beanspruchung der
Auftragnehmer Gerüste, Hebezeuge, Aufzüge,
Aufenthalts- und Lagerräume, Einrichtungen
und dergleichen für andere Unternehmer vorzuhalten hat.

Keine relevanten Angaben.

0.2.10 Verwendung oder Mitverwendung von
wiederaufbereiteten (Recycling-)Stoffen.

Keine relevanten Angaben.

0.2.11 Anforderungen an wiederaufbereitete
(Recycling-)Stoffe und an nicht genormte Stoffe
und Bauteile.

Keine relevanten Angaben.

0.2.12 Besondere Anforderungen an Art, Güte und
Umweltverträglichkeit der Stoffe und
Bauteile, auch z. B. an die schnelle biologische
Abbaubarkeit von Hilfsstoffen.

Keine relevanten Angaben.

0.2.13 Art und Umfang der vom Auftraggeber verlangten
Eignungs- und Gütenachweise.

Keine relevanten Angaben.

0.2.14 Unter welchen Bedingungen auf der Baustelle
gewonnene Stoffe verwendet werden
dürfen oder müssen oder einer anderen Verwertung
zuzuführen sind

Keine relevanten Angaben.

0.2.15 Art, Zusammensetzung und Menge der aus dem
Bereich des Auftraggebers zu
entsorgenden Böden, Stoffe und Bauteile; Art der
Verwertung oder bei Abfall die
Entsorgungsanlage; Anforderungen an die Nachweise über
Transporte, Entsorgung und die
vom Auftraggeber zu tragenden Entsorgungskosten.

Keine relevanten Angaben.

0.2.16 Art, Anzahl, Menge oder Masse der Stoffe und
Bauteile, die vom Auftraggeber
beigestellt werden, sowie Art, genaue Bezeichnung des
Ortes und Zeit ihrer Übergabe.

Keine relevanten Angaben.

0.2.17 In welchem Umfang der Auftraggeber Abladen,
Lagern und Transport von Stoffen und
Bauteilen übernimmt oder dafür dem Auftragnehmer
Geräte oder Arbeitskräfte zur Verfügung
stellt.

Vom AG werden keine Geräte oder Arbeitskräfte zur
Verfügung gestellt.

0.2.18 Leistungen für andere Unternehmer.

Keine relevanten Angaben.

0.2.19 Mitwirken beim Einstellen von Anlageteilen und
bei der Inbetriebnahme von Anlagen im
Zusammenwirken mit anderen Beteiligten, z. B. mit dem
Auftragnehmer für die
Gebäudeautomation.

Keine relevanten Angaben.

0.2.20 Benutzung von Teilen der Leistung vor der
Abnahme.

Keine relevanten Angaben.

0.2.21 Übertragung der Wartung während der Dauer der
Verjährungsfrist für die
Mängelansprüche für maschinelle und elektrotechnische
sowie elektronische Anlagen oder
Teile davon, bei denen die Wartung Einfluss auf die
Sicherheit und die Funktionsfähigkeit hat
(vergleiche § 13 Absatz 4 Nummer 2 VOB/B), durch einen
besonderen Wartungsvertrag.

Keine relevanten Angaben.

0.2.22 Abrechnung nach bestimmten Zeichnungen oder
Tabellen

Die Abrechnung erfolgt gemäß der dem Vertrag zu
grundegelegten Zusätzlichen technischen
Vertragsbedingungen. In allen übrigen Fällen gelten
die Abrechnungsgrundlagen der zum
Auftragszeitpunkt gültigen VOB/C.

Ende der ATV

*Hinweis*
Ergänzung ATV - Spezifische Vorbemerkungen
Tiefbauarbeiten

1. Allgemeines

1.1 Ausschreibungsumfang

Oberbodenabtrag
190,00
m³
Bodenabtrag herstellen (Z1.1 - Z 1.2)
750,00
m³
Boden liefern
300,00
m³
FSS herstellen 40 cm (Fahrbahn)
230,00
m³
Asphalttragschicht AC32 TN 16 cm
(Fahrbahn)
530,00
m²
Asphalttragschicht AC32 TN 7,5 cm
(Gehweg)
120,00
m²
Asphaltdeckschicht AC11 DN 4 cm
(Fahrbahn)
550,00
m²
Asphaltdeckschicht AC11 DN 2,5 cm
(Gehweg)
140,00
m²
Busbordstein ausbauen
25,00
m
Busbordstein des AG setzen
25,00
m
Granitbordstein B6 ausbauen
40,00
m
Granitbordstein B6 AG versetzen
25,00
m
Granit-Großpflasterzeile herstellen, 1-zeilig
75,00
m

1.2 Bauzeit

Als Rahmenterminplan gelten die Ausführungsfristen
gemäß Formblatt VHB 214.

Zur Terminverfolgung und Koordination des Bauablaufes
wird die Anfertigung eines verbindlichen
Bauzeitplanes durch den AN verlangt. Dieser muss
spätestens drei Wochen nach Auftragserteilung der
Bauoberleitung zur Genehmigung vorgelegt werden.

1.3 Gewährleistungszeitraum und
Mängelansprüchebürgschaft

Der Rückgabezeitpunkt für eine nicht verwertete
Sicherheit für Mängelanspräche entspricht dem
Zeitpunkt des Gewährleistungsendes. (§ 17, Absatz 8
Nr. 2 VOB/B)
Für Bauleistungen beträgt der Gewährleistungszeitraum
gemäß § 13 Abs. 4 Satz 1 VOB/B vier Jahre.

1.4 Preisbildung

Mit den angebotenen Einheitspreisen sind alle
Teilleistungen abgegolten, die zur fach- und
vertragsgemäßen Ausführung der beschriebenen Leistung
erforderlich sind.
Sofern in der Leistungsbeschreibung nichts anderes
bestimmt ist, ist jeder Einheitspreis für komplett
hergestellte Leistungen mit allem Zubehör zur
betriebsfertigen Verwendung zu kalkulieren.

2. Ausführung

2.1 Hinweise und Besonderheiten zur Ausführung

Die Arbeiten sind von den Firmen einvernehmlich zu
koordinieren, um einen harmonischen Bauablauf zu
gewährleisten.

Im gesamten Baufeld ist auf eine sorgfältige, die
Natur und schonende, Arbeitsweise zu achten. Über das
unbedingt notwendige Maß hinausgehende Beschädigungen
sind auf Kosten des AN zu beseitigen.

2.2 Beweissicherungsverfahren
entfällt

2.3 Humusarbeiten

Oberboden, der nicht zur Wiederandeckung benötigt
wird, ist, in Absprache mit dem AG, einzuplanieren.

2.4 Erdarbeiten - Rohr- und Leitungsbau

2.4.1 Allgemeines

Maßnahmen zur Bodenverbesserung bzw. Bodenaustausch
sind grundsätzlich vor Ausführung mit dem
Auftraggeber in Art und Umfang festzulegen.

2.4.2 Bestehende Ver- und Entsorgungsleitungen

Um Beschädigungen an vorhandenen Ver- und
Entsorgungsleitungen zu vermeiden, ist der
Auftragnehmer verpflichtet, rechtzeitig Kontakt mit
den zuständigen Betreibern bzw. Versorgungszentren
für Strom-, Wasser-, Gas-, Telefon-, Abwasserleitungen
usw. aufzunehmen.

Sofern die Angabe der Lage der Ver- und
Entsorgungsleitungen nicht möglich oder ungenau ist,
ist sie zu
erkunden. Die Erkundung erfolgt mittels Suchgräben
bzw. Schürfen.

Die Ausführung der Suchgräben/Schürfen hat
grundsätzlich dem Beginn des Rohrgraben- und/oder
Bauwerksaushubs vorauszugehen und sind mit dem
Auftraggeber oder der Bauleitung, abzusprechen.

2.5 Straßenbau

Für die Ausführung von Schlammeimern im Straßenbau
sind die "schwere Ausführung" nach DIN 4052
anzuwenden. Leichte Ausführungen oder DIN-ähnliche
Bauteile werden nicht akzeptiert.

2.6 Hinweise zur Abrechnung

Ergänzend zu den Regelungen des VHB Formblatts
2140.StB gelten folgende Vereinbarungen.

Die Allgemeinkosten wie Baustelleneinrichtung,
Verkehrssicherung und Instandhaltung der
Verkehrsflächen werden anteilig der verbauten Summen
zu den ausgeschriebenen Gesamtkosten bei den
Abschlagsrechnungen vergütet.

Die Mengenermittlung für die Abrechnung der Leistung
erfolgt nach Aufmaß. Mengen, die nach dem
Längen- und /oder Flächenmaß abzurechnen sind, werden
durch horizontale Messung ermittelt.

Leistungen des Auf- und Abtrags werden, sofern in den
Leistungspositionen nichts anderes vereinbart ist,
nach fester Masse abgerechnet. Die Mengenermittlung
erfolgt aus Querprofilen oder Leitungs- bzw.
Haltungsaufmaße. Über dem Planum liegende Massen
werden als Ab-/Auftrag beim Straßenbau vergütet.

Positionen die einmalig ausgeführt werden müssen,
können nur beim Kanal, bei der Wasserleitung oder
beim Straßenbau zur Abrechnung kommen (z. B.
Sickerungen, Ab- und Aufbauarbeiten etc.).

Die Aufteilung der Abschlagsrechnungen und der
Schlussrechnung hat nach den einzelnen Sparten und in
Absprache mit dem AG zu erfolgen. Die Allgemeinkosten
wie Baustellenreinrichtung, Verkehrssicherung
und Instandhaltung der Verkehrsflächen sind bei der
Aufstellung der Rechnungen anteilig der verbauten
Summe der Rechnungsaufteilungen umzulegen.

2.7 Abnahme

Der Bauherr verlangt für die Bauleistung eine
förmliche Abnahme gemäß § 12 Abs. 4 Nr. 1 VOB/B
Abnahme.

*Hinweis*
Vorgaben für Leitungs- und Kabelkreuzungen

Vergütung von Natursand 0/4 mm bei Querungen im
Leitungsbau

Angaben in cm

Kabel
bei jedem weiteren Kabel Zulage von 10 cm in der Breite

Leerrohre
bei jedem weiterem Leerrohr Zulage von DN Leerrohr +
Abstand

Gasleitungen, Wasserleitungen und Hausanschlüsse

Sofern vom Versorgungsträger keine größeren
Abmessungen vorgeschrieben sind, kommen
oben aufgezeigte Profile zur Ausführung und Abrechnung!

*Hinweis*
Vorgaben für die Vermessung

Anforderungen an die Vermessung

Die Oberflächenpunkte müssen digital vermessen und mit
einem eindeutigen Punktcode versehen
werden (spätere eindeutige Zuordnungsmöglichkeit).

 Die vorhandene Nomenklatur ist dabei zu übernehmen.

Die Vermessung ist nach dem amtlichen ETRS 89 - UTM 32
- Koordinatenystem zu erstellen. Die
Genauigkeit der Lage ist mit +/- 1 cm durchzuführen.

Die Vermessung in der Höhe ist im
Landeshöhenkoordinatensystem (DE_DHHN2016_NH) zu
erstellen.
Die Genauigkeit in der Höhe ist mit +/- 1 cm
durchzuführen.

Die Genauigkeiten werden vom AG stichpunktartig
kontrolliert.

Anforderungen an die Ausarbeitung der Vermessung

Die Vermessung ist vom AN in eine geeignete Software
(z. B. CAD) einzuspielen und als Plan
darzustellen.
Die Darstellung im Plan muss folgende Kriterien
aufweisen:

 a.) Alle Vermessungspunkte müssen sichtbar
dargestellt sein.

 b.) Alle Vermessungspunkte müssen im Plan eindeutig
mit ID und Symbol zu identifizieren sein.

 c.) Bei Abwasserleitungen ist ein Leitungssystem mit
Linien (Polylinien) und Schächten
(Punkte)darzustellen (einfacher Strangplan). Bei
Wasserleitungen ist ein Leitungssystem mit Linien
(Polylinien) und Schiebermesspunkten, Hydranten usw.
darzustellen (einfacher Strangplan).
Hauptschieber sind von Hausanschlussschiebern zu
unterscheiden. OFH sind von UFH zu
unterscheiden.

Anforderungen an die Übergabeformate der Vermessung

Die ausgearbeitete Vermessung ist dem AG als dxf und
als Shape (ESRI) zur Verfügung zu stellen. Der
Plan muss im ETRS 89 - UTM 32 - Koordinatenystem sein.

Die ausgearbeitete Vermessung ist in je einer
Ausfertigung als Plot in einem geeigneten Maßstab an
dem AG zu übergeben.

Die Vermessungsdatei (ASCII-Liste im
Spalten/Zeilen-Format), mit den Punktnummern, ETRS 89 -
UTM 32 - Koordinatenystem (8-Vorkommastellen W-Wert, 7
Vorkommastellen Y-Wert, 3
Nachkommastellen), Codes und den Höhen
(DE_DHHN2016_NH) ist auf einem geeigneten
Datenträger zu übergeben. Die verwendeten
Punktcodeliste ist als Kopie zu übergeben.

Datenschutz

Die zur Verfügung gestellten Daten (DFK) und Pläne
dürfen nur für den beschriebenen Zweck genutzt
werden und sind unter Verschluss zu halten. Eine
Weitergabe an Dritte ist ohne Zustimmung des AG
untersagt. Nach Beendigung der Arbeiten sind sie dem
AG wieder zu übergeben und alle Daten zu
löschen.

Der AN sorgt für

eine Verdichtung der Einstationierungspunkte bei Bedarf

einen möglichst zügigen Vermessungsablauf

### Titel 01 Straßenbau

#### Bereich 01.01 Baustelleneinrichtung

**01.01.1 Baustelle einrichten Sämtl.LV-Abschn. Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

**01.01.2 Baustelle räumen Sämtl. LV-Abschn.**
StL-Nr. 21910111201
Baustelle von allen Geräten, Anlagen, Einrichtungen und
dgl. räumen. Benutzte Flächen und Wege entsprechend dem
ursprünglichen Zustand herrichten. Soweit nicht für
bestimmte Leistungen für das Räumen der Baustelle gesonderte Positionen im Leistungsverzeichnis enthalten
sind, gilt die Pauschale
für alle Leistungen sämtlicher Abschnitte des Leistungsverzeichnisses.
Menge: 1,000 Psch

**01.01.3 Erfassung des Zustands Straßen usw.**
StL-Nr. 222901901
Erfassung und Dokumentation des Zustands von Straßen,
Geländeoberfläche, der Vorfluter und Vorflutleitungen,
sowie der baulichen Anlagen im Baugelände.
Die Erfassung ist unter Beteiligung des AG und des
Straßenbaulastträgers bzw. Eigentümers vor Beginn der
Arbeiten durchzuführen.
Dokumentationsunterlagen herstellen und dem AG
übergeben.
Menge: 1,000 Psch

**01.01.4 Vermessungsarbeiten für Absteckung Verkehrsfl.u.BW**
StL-Nr. 22290193103
Vermessungsarbeiten für die Absteckung von Bauteilen
nach Unterlagen des AG einschließlich aller Geräte-
und Personalkosten durchführen.
Verkehrsflächen (Achsen, Eckausrundungen,
Fahrbahnteiler etc.) und Bauwerke.
Menge: 1,000 Psch

**01.01.5 Verkehrsflächen unterhalten. Bef. Unterl.AG Baustrecke**
Verkehrsflächen zur Aufrechterhaltung des öffentlichen
und Anliegerverkehrs, sowie des Baustellenverkehrs
innerhalb des Baubereiches einschließlich
zwischenzeitlich benutzter Behelfsfahrstreifen
verkehrssicher unterhalten.
Abgerechnet wird nach Kalendertagen.
Befestigung nach Unterlagen des AG.
Verkehrsflächen im Zuge der Baustrecke.
Menge: 1,000 psch

**01.01.6 Verkehrssich. läng. Dauer aufbauen Arbeitsstelle**
StL-Nr. 22110510519000000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'CI/5'
Menge: 1,000 Psch

**01.01.7 Verkehrssich. läng. Dauer vorhalten wie Vorposition**
StL-Nr. 22110511010
Verkehrssicherung längerer Dauer vorhalten, warten, instand setzen und betreiben. Vorübergehende Verkehrssicherungsmaßnahmen durchführen. Die Kontrolle der Verkehrssicherung wird gesondert vergütet.
Verkehrssicherung wie in Vorposition beschrieben.
Menge: 60,000 d

**01.01.8 Verkehrssich. läng. Dauer abbauen**
StL-Nr. 2211051200000
Verkehrssicherung an Arbeitsstellen längerer Dauer abbauen. Vorübergehende Verkehrssicherungsmaßnahmen
durchführen. Vorübergehende Markierung entfernen,
transportable Lichtsignalanlage, bauliches Leitelement,
mobile Stauwarnanlage, LED-Anzeigetafel und transportable Schutzeinrichtung abbauen werden gesondert
vergütet.
Menge: 1,000 Psch

**01.01.9 Kontrolle d. Verkehrss. an Arb.st. zwei bzw. einmal**
StL-Nr. 22110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'nach Wahl des AN
in Abstimmung mit AG'
Menge: 60,000 d

**01.01.10 Verkehrsrechtliche Anordnung einh. Geb.ü.100b.200Eu.**
StL-Nr. 22110592004
Verkehrsrechtliche Anordnung für Einrichtung und Be-
trieb der Verkehrssicherung sämtlicher Abschnitte des
Leistungsverzeichnisses nach Unterlagen des AG einholen
und zugehörige Unterlagen erstellen. Erforderliche
Ortsbesichtigungen zur Erstellung der Planunterlagen
durchführen.
Anfallende Gebühren über 100,00 Euro bis 200,00 Euro.
Menge: 1,000 Psch

**01.01.11 Bestandsunterlagen herstellen Grundst.gr.AG Grundl.Bauausf.AG Format Unterl.AG**
StL-Nr. 2229019361191
Bestandsunterlagen herstellen. Bestandsunterlagen nach
Fertigstellung der Maßnahme herstellen. Je nach Gewerk
sind dafür Lageplan/-pläne, Querschnitt(e),
Längsschnitt(e), Entwässerungspläne und Detailpläne zu
erstellen.Die Bestandsunterlagen sind spätestens mit
der Schlußrechnung dem AG zu übergeben.
Erforderliche Vermessungsarbeiten gehören zum
Leistungsumfang. Die Erstellung der Bestandsunterlagen
für Bauwerke nach ZTV-ING werden gesondert vergütet.
Alle Bestandsunterlagen müssen
beinhalten: Projektbezeichnung, Bezeichnung der
Unterlage, Datum der Herstellung der Bauleistung,
Datum der Erstellung der Unterlage, Lokalisierung
gemäß *Anweisung Straßendatenbank* (ASB), Teil *Netz*
(Stationierung), Ersteller der Bestandsunterlage,
Maßstab.
Lagepläne müssen folgende Fachdaten enthalten:
Trassierungselemente, sichtbare Querschnittsteile
einschließlich der Randeinfassungen, Breiten,
Nordrichtung, Grundstücksgrenzen und Flurnummern, wenn
vorhanden Straßennamen und Hausnummern, bei
Entwässerungsarbeiten zusätzlich die
Entwässerungseinrichtungen einschließlich der Lage der
Leitung(en) und der Fließrichtung.
Querschnitte müssen folgende Fachdaten enthalten: Alle
Schichten und Lagen des Oberbaues für alle
Querschnittsteile einschließlich der Randeinfassungen,
der Untergrund/-bau, die Grundstücksgrenzen, bei
Entwässerungsarbeiten die Regelausführung der
Straßenabläufe.
Entwässerungslängsschnitte müssen folgende Fachdaten
enthalten: Schächte und Leitungen mit Angabe von
Durchmessern und Material, die Fließrichtung,
Höhenlage des Geländes, Sohlhöhen und Deckelhöhen von
Schächten, Sohlhöhen von Leitungen an den Anschlüssen
bzw. Leitungsenden, Sohlgefälle der Leitung.
Die Unterlagen über die Grundstücksgrenzen und die
Flurnummern werden vom AG gestellt.
Die Bestandsunterlagen sind auf der Grundlage der
Bauausführungsunterlagen des AG zu erstellen.
Bestandsunterlagen für 'für Gesamtmaßnahme'..
Format(e) und Anzahl der Bestandsunterlagen nach
Unterlagen des AG.
Menge: 1,000 Psch

**01.01.12 Belastungsfahrzeug bereitstellen**
StL-Nr. 219101707
Belastungsfahrzeug als Gegengewicht (z.B. ausreichend
beladener Lkw) für Plattendruckversuch bei Kontrollprüfungen bereitstellen.
Menge: 1,000 h

**01.01.13 Spartenpläne, Markierung Erkunden**
Spartenpläne, Markierung Erkunden der Lage von
Versorgungs - und Entsorgungsanlagen im Bereich des
Baugeländes durch Besorgen der einschlägigen Pläne und
Vorschriften bei den zuständigen Stellen und mit dem
Ver -
oder Entsorgungsunternehmen die Leitungsführung vor dem
Abstecken örtlich kennzeichnen. Die übergebenen
Unterlagen
sind ständig auf der Baustelle bereitzuhalten.
Vergütung
erfolgt pauschal für die gesamte Baumaßnahme.
Menge: 1,000 psch

#### Bereich 01.02 Freimachen des Baugeländes

**01.02.1 Schutz für Baum- stamm herstellen**
StL-Nr. 21890111502010101
Schutz für Baumstamm durch Mantel mit Polsterung
herstellen und während der Bauzeit vor- und unterhalten. Der Mantel darf den Baumstamm und die Wurzelanläufe nicht berühren.
Stammumfang über 50 cm bis 100 cm,
Polsterung des Stammes mit flexiblen Kunststoff-
Dränrohren,
Mantel aus Brettern, 24 mm dick, lückenlos befestigen,
Mantelhöhe mindestens 2,00 m,
Schutz nach Beendigung der Baumaßnahmen abbauen
und entfernen.
Menge: 1,000 St

**01.02.2 Schutz für Baum- wurzelbereich herstellen**
StL-Nr. 21890111601010102
Schutz vor befristeter Belastung für Baumwurzelbereich nach Unterlagen des AG herstellen, während
der Bauzeit unterhalten und wieder abbauen.
Pflanzendecken, Laub und sonstige
organische Stoffe von der Oberfläche des Wurzelbereiches vorher entfernen und einer Entsorgung
nach Wahl des AN zuführen.
Trennvlies mindestens 300 g/m2, wasserdurchlässige
Schutzschicht und Abdeckung einbauen.
Material der Schutzschicht, Einbauklasse Z 0.
Ungeschützten Baumwurzelbereich nicht
befahren und belasten.
Schutz abbauen und Boden von Hand auflockern.
Durchmesser des Schutzbereiches bis 3 m
Schutzschicht aus Schotter-Splitt-Sand-
Gemisch 0/45,
Dicke der Schutzschicht mindestens 30 cm,
Abdeckung mit Baggermatratzen.
Menge: 5,000 St

#### Bereich 01.03 Oberbodenarbeiten

*Hinweis*
Die Formulierung "Verwertung nach Wahl des AN"
beinhaltet,
dass das Abbruchgut grundsätzlich in das Eigentum des
AN
übergeht und von der Baustelle zu entfernen ist. Die
anfallenden Transport- und Entsorgungskosten sind in
den
Einheitspreis der jeweiligen Positionen einzurechnen.

*Hinweis*
Der Lagerplatz für das Haufwerk liegt Entfernung <1 km
Oberboden in ein Haufwerk lagern
Boden nach Entnahmestelle getrennt gelagert.
Haufwerke 50-80 m3

**01.03.1 Oberboden abtragen**
StL-Nr. 216903101020101
Oberboden des/der Homogenbereiche(s) 'O1'
einschließlich leicht verrottbarer
Pflanzendecke innerhalb des Baugeländes
in einer mittleren Dicke von cm '10-20cm.'
abtragen,
für Geh- und Radwege, Wirtschaftswege,
Oberboden von Grünflächen und Äckern,
ggf. laden, fördern und innerhalb der Baustelle
lagern.
Menge: 150,000 m3

**01.03.2 Oberboden andecken**
StL-Nr. 216903102030104
Oberboden einschließlich leicht verrottbarer
Pflanzendecke andecken.
Oberboden von 'seitlich gelagert'
innerhalb der Baustelle gelagert, ggf. laden, fördern
und nach Unterlagen des AG innerhalb der Baustelle
zur Geländeangleichung, Rekultivierung und dgl.
andecken.
Menge: 150,000 m3

**01.03.3 Oberboden liefern**
StL-Nr. 2169031030401
Oberboden liefern und andecken.
Oberboden nach Unterlagen des AG
zur Geländeangleichung, Rekultivierung
und dgl. andecken.
Die Mengenermittlung erfolgt auf dem Fahrzeug
an der Einbaustelle.
Menge: 50,000 m3

#### Bereich 01.04 Bodenbewegungen, Geotextilien

*Hinweis*
Der Lagerplatz für das Haufwerk liegt Entfernung <1 km
Boden nach Entnahmestelle getrennt gelagert.
Haufwerke 25-75 m3

*Hinweis*
Die Haufwerksbeprobung nach LAGA und Deponieverordnung
ist in die nachfolgenden Entsorgungkosten einzurechnen.

Das mit den Leistungen beauftragte Bodenprüfinstitut
ist dem
AG vorab zur Prüfung und Freigabe zu benennen.

**01.04.1 Haufwerklagerplatz**
Lagerplatz für die Haufwerksbeprobung
für bis zu 1500 m3
des AN herstellen, unterhalten und räumen
Mieten, Pacht, Gebühren und dgl. gehören
zum Leistungsumfang.
Menge: 1,000 psch

**01.04.2 Haufwerksbeprobung nach PN 98**
Haufwerksbeprobung nach PN 98
Analytik nach EPP/DepV
von einem anerkannten Prüfinstitut
Abrechnung nach Abtragsprofil am Haufwerk
Menge: 540,000 m3

**01.04.3 Boden / Fels bis Z 0 lösen Z 2**
Boden / Fels mit umweltrelevanten Inhaltsstoffen
profilgerecht oder nach Unterlagen des AG lösen,
laden, entsorgen oder fördern und zwischenlagern oder
einbauen.
Beschreibung der/des Homogenbereiche/s nach Unterlagen
des AG.
Die Abdeckung/Abdichtung sowie das Herstellen der
Ausrundung an der Oberkante von Einschnittsböschungen
wird gesondert vergütet.
aus Fahrbahn und Nebenflächen
Zuordnungswert Z 0.
Boden / Fels lösen und
auf Haufwerkslagerplatz
des AN transportieren, zwischenlagern.
Menge: 450,000 m3

**01.04.4 Boden bzw. Fels lösen und verwerten profilg. lösen Z 0**
Boden bzw. Fels aus Abtragsbereichen lösen, laden und
nach Wahl des AN verwerten. Beschreibung der Homogenbereiche nach Unterlagen des AG. Die Herstellung von Mulden und Gräben wird gesondert vergütet.
Abgerechnet wird nach Abtragsprofilen.
Profilgerecht lösen.
Zuordnungswert nach Eckpunktepapier LAGA = Z 0
Menge: 480,000 m3

**01.04.5 Boden bzw. Fels lösen und verwerten profilg. lösen Z 1.1**
Boden bzw. Fels aus Abtragsbereichen lösen, laden und
nach Wahl des AN verwerten. Beschreibung der Homogenbereiche nach Unterlagen des AG. Die Herstellung von Mulden und Gräben wird gesondert vergütet.
Abgerechnet wird nach Abtragsprofilen.
Profilgerecht lösen.
Zuordnungswert nach Eckpunktepapier = Z 1.1.
Menge: 60,000 m3

**01.04.6 Baustoff liefern und einbauen Baust.Unterl.AG Auftragsbereich Abrechng. Auftrag**
StL-Nr. 224106243101001
Geeigneten Baustoff liefern, in Auftragsbereichen profilgerecht einbauen und verdichten.
Baustoff nach Unterlagen des AG. Einbaudokumentation
nach Unterlagen des AG übergeben.
Einbaustelle = Auftragsbereich nach Unterlagen des AG.
Abrechnung nach Auftragsprofilen.
Menge: 300,000 m3

**01.04.7 Untergrund nach Abtrag verdichten Dammauflager**
StL-Nr. 22290622601
Untergrund nach Oberboden- oder Bodenabtrag
verdichten. Beschreibung des/der Homogenbereichs/e
nach Unterlagen des AG.
Untergrund in Auftragsbereichen (Dammauflager).
Anforderung gem. Erdstatik nach Unterlagen des AG.
Menge: 900,000 m2

**01.04.8 Planum herstellen Ev2 = 45 MPa**
StL-Nr. 22110624901
Planum herstellen nach Unterlagen des AG.
Verformungsmodul Ev2 = 45 MPa.
Menge: 900,000 m2

**01.04.9 Trennschicht unter Schüttung herst. Teilbodenaust. Vliesstoff GRK 3 100 Jahre pH 4-9 quer**
StL-Nr. 22290640131111010
Trennschicht aus Geotextilien oder Verbundstoffen
unter Schüttungen herstellen. Die Erschwernisse bei
der Herstellung der ersten Lage der Überschüttung
gehören zum Leistungsumfang.
Trennschicht bei Teilbodenaustausch.
Geotextil = Vliesstoff.
Geotextilrobustheitsklasse (GRK) 3.
Langzeitbeständigkeit = 100 Jahre.
pH-Wert des Umgebungsmilieus 4 bis 9.
verlegen quer zur Straßenachse.
Menge: 300,000 m2

**01.04.10 Mehraufwand Erdarb. vorh. Leitungen Stromkabel längslaufend**
StL-Nr. 2229062360110
Mehraufwand bei der Ausführung von Abtrags- und/oder
Verfüllarbeiten einschließlich des ungebundenen
Oberbaues in Folge von vorhandenen Leitungen unter
Beachtung der einschlägigen Vorschriften.
Der Mehraufwand wird bis zu einem Abstand von 50 cm in
horizontaler und vertikaler Richtung vergütet, sofern
kein anderer Abstand angegeben ist. Auch bei parallel
laufenden Leitungen wird die Position unabhängig vom
Achsabstand einmal je Leitung abgerechnet.
Abgerechnet wird in der Achse der jeweiligen Leitung.
Leitung = Stromkabel.
Leitungen längslaufend.
Menge: 100,000 m

**01.04.11 Mehraufwand Erdarb. vorh. Leitungen Stromkabel querend**
StL-Nr. 2229062360120
Mehraufwand bei der Ausführung von Abtrags- und/oder
Verfüllarbeiten einschließlich des ungebundenen
Oberbaues in Folge von vorhandenen Leitungen unter
Beachtung der einschlägigen Vorschriften.
Der Mehraufwand wird bis zu einem Abstand von 50 cm in
horizontaler und vertikaler Richtung vergütet, sofern
kein anderer Abstand angegeben ist. Auch bei parallel
laufenden Leitungen wird die Position unabhängig vom
Achsabstand einmal je Leitung abgerechnet.
Abgerechnet wird in der Achse der jeweiligen Leitung.
Leitung = Stromkabel.
Leitungen querend.
Menge: 10,000 m

**01.04.12 Mehraufwand Erdarb. vorh. Leitungen Fernmeldekabel längslaufend**
StL-Nr. 2229062360210
Mehraufwand bei der Ausführung von Abtrags- und/oder
Verfüllarbeiten einschließlich des ungebundenen
Oberbaues in Folge von vorhandenen Leitungen unter
Beachtung der einschlägigen Vorschriften.
Der Mehraufwand wird bis zu einem Abstand von 50 cm in
horizontaler und vertikaler Richtung vergütet, sofern
kein anderer Abstand angegeben ist. Auch bei parallel
laufenden Leitungen wird die Position unabhängig vom
Achsabstand einmal je Leitung abgerechnet.
Abgerechnet wird in der Achse der jeweiligen Leitung.
Leitung = Fernmeldekabel.
Leitungen längslaufend.
Menge: 200,000 m

**01.04.13 Mehraufwand Erdarb. vorh. Leitungen Fernmeldekabel querend**
StL-Nr. 2229062360220
Mehraufwand bei der Ausführung von Abtrags- und/oder
Verfüllarbeiten einschließlich des ungebundenen
Oberbaues in Folge von vorhandenen Leitungen unter
Beachtung der einschlägigen Vorschriften.
Der Mehraufwand wird bis zu einem Abstand von 50 cm in
horizontaler und vertikaler Richtung vergütet, sofern
kein anderer Abstand angegeben ist. Auch bei parallel
laufenden Leitungen wird die Position unabhängig vom
Achsabstand einmal je Leitung abgerechnet.
Abgerechnet wird in der Achse der jeweiligen Leitung.
Leitung = Fernmeldekabel.
Leitungen querend.
Menge: 10,000 m

**01.04.14 Mehraufwand Erdbau vorh. Einbauten Schacht**
StL-Nr. 22290624101
Mehraufwand bei der Ausführung von Abtrags- und
Verfüllarbeiten infolge von vorhandenen Einbauten.
Einbauteil = Schacht.
Menge: 7,000 St

**01.04.15 Mehraufwand Erdbau vorh. Einbauten Kappe**
StL-Nr. 22290624102
Mehraufwand bei der Ausführung von Abtrags- und
Verfüllarbeiten infolge von vorhandenen Einbauten.
Einbauteil = Hydranten- und Schieberkappe.
Menge: 1,000 St

#### Bereich 01.06 Straßenentwässerung

**01.06.1 Sickerstrang herst. m. Erdarbeiten im Straßenkörp. Breite bis 0,30 m Tiefe bis 0,50 m Kies 16/32 eing. verd. Bod.**
StL-Nr. 22211022511140190
Sickerstrang durch Einfüllen und Verdichten von Filtermaterial in Graben herstellen. Erdarbeiten ausführen.
Offene Wasserhaltung bis zu einer Pumpenleistung von
10 m3 Fördermenge und 5,00 m Förderhöhe je Stunde und
Haltung ausführen. Sickerrohrleitungen werden gesondert
vergütet.
Graben im Bereich des Straßenkörpers.
Grabenbreite bis 0,30 m.
Grabentiefe bis 0,50 m.
Filter aus Kies 16/32.
In vom AN eingebauten und verdichteten Boden.
Aushub 'zum Haufwerklagerplatz bis 1 km transportieren'
Menge: 80,000 m

**01.06.2 Sickerrohrleitung verlegen in Sickerstrang Rohr DN 150 Teilsickerrohr PVC-U-Rohr,Typ C1 Tiefe bis 1,25 m**
StL-Nr. 222110228332201
Sickerrohrleitung in Sickeranlage verlegen. Schachtanschluss wird gesondert vergütet.
Einbau in Sickerstrang.
Rohr DN/ID 150.
Teilsickerrohr (LP).
Rohr aus PVC-U Typ C 1 (tunnelförmig, gewellt, Sohle
glatt).
Fließsohlentiefe bis 1,25 m.
Menge: 80,000 m

**01.06.3 Schachtanschluss herstellen (Zul.) Rohr DN 150**
Kunststoffrohrleitung an Straßenablauf anschließen,
Anschluss dichten. Vergütet wird der Mehraufwand für
das Herstellen des Anschlusses einschließlich Pass- und
Reduzierstücke gegenüber der bis zur Innenfläche des
Schachtes durchgemessenen Rohrleitung.
Rohrleitung DN/ID 150.
Menge: 1,000 St

**01.06.4 Schachtanschluss herstellen (Zul.) Rohr DN 150**
Sickerrohrleitung an Straßenablauf anschließen,
Anschluss dichten. Vergütet wird der Mehraufwand für
das Herstellen des Anschlusses einschließlich Pass- und
Reduzierstücke gegenüber der bis zur Innenfläche des
Schachtes durchgemessenen Rohrleitung.
Rohrleitung DN/ID 150.
Menge: 2,000 St

**01.06.5 Formstück einbauen (Zulage) Bogen DN 150**
StL-Nr. 22211025411
Formstück in Sickerrohrleitung einbauen. Vergütet wird
der Mehraufwand für den Einbau des Formstückes gegenüber der bis zur Innenfläche der Sammelrohrleitung
durchgemessenen Rohrleitung.
Formstück = Bogen DN/ID 150.
Menge: 3,000 St

**01.06.6 Anschlussleitung herstellen Rohr DN 150 PP-Rohr Rohrverb.Wahl AN Bettung Typ 1 T ü. 1,25-1,75 m Überdeckg.ü.1-2 m**
StL-Nr. 22211031422112200
Anschlussleitung zum Schacht bzw. zur Sammelrohrleitung
nach statischen und konstruktiven Erfordernissen herstellen. Anschluss an Schacht bzw. Sammelrohrleitung
sowie Formstücke werden gesondert vergütet.
Rohr DN/ID 150.
Rohr aus PP.
Rohrverbindung nach Wahl des AN.
Bettung nach DIN EN 1610, Typ 1.
Fließsohlentiefe über 1,25 bis 1,75 m.
Überdeckungshöhe über 1,00 bis 2,00 m.
Menge: 5,000 m

**01.06.7 Leitungszone verfüllen Boden liefern Rohr DN 150**
StL-Nr. 2221103430102
Boden in Leitungszone über Bettung einbauen und verdichten.
Boden des AN.
Rohr DN/ID 150.
Menge: 5,000 m

**01.06.8 Rohranschluss herstellen (Zul.) Anschluss DN 150 AL Kunststoff SL Stahlbeton**
StL-Nr. 2221103632320
Rohranschluss an Sammelrohrleitung herstellen, An-
schluss dichten. Vergütet wird der Mehraufwand für das
Herstellen des Anschlusses einschließlich Pass- und
Sattelstücke gegenüber der bis zur Innenfläche der Sammelrohrleitung durchgemessenen Rohrleitung.
Rohr DN/ID der Anschlussleitung 150.
Anschlussleitung aus Kunststoff.
Sammelleitung aus Stahlbeton.
Menge: 1,000 St

**01.06.9 Entwässerungsrohrleitung abbrechen Rohr DN bis 250 Steinzeug-Rohr Tiefe bis 1,25 m Ausb. verwerten**
Entwässerungsrohrleitung abbrechen. Entwässerungsrohrleitung liegt bis Oberkante Rohr frei. Erdarbeiten in
der verbliebenen Leitungszone ausführen. Offene Wasserhaltung bis zu einer Pumpenleistung von 10 m3 Fördermenge und 5,00 m Förderhöhe je Stunde und Haltung ausführen. Das Ausbauen von Schächten wird gesondert vergütet.
Rohr DN/ID bis 300.
Rohr aus Steinzeug.
Fließsohlentiefe bis 1,25 m.
Ausbaustoffe nach Wahl des AN verwerten.
Menge: 5,000 m

**01.06.10 Straßenablauf einbauen Schaftkonus 11 2xZwTeil 6a Aufl-Ring 10b Aufl. C 8/10,10cm**
StL-Nr. 222110514043201
Straßenablauf aus Betonfertigteilen einbauen. Fugen mit
Mörtel M20 dichten und glattstreichen. Aufsatz und Erdarbeiten werden gesondert vergütet.
Schaftkonus Form 11 (295 mm hoch).
Zwei Zwischenteile Form 6a (je 295 mm hoch).
Auflagering Form 10b (für rechteckige Aufsätze).
Auflager aus Beton C 8/10, 10 cm dick, herstellen.
Menge: 1,000 St

**01.06.11 Aufsatz f. Straßenablauf aufsetzen 300x500, C, 16 mm Zinkeimer C 3 Höhe planmäßig**
StL-Nr. 22211052207000410
Aufsatz für Straßenablauf aufsetzen.
Klasse C 250, Ausführung nach DIN 19 594, 300x500, mit
Schlitzweite 16 mm.
Verzinkter Eimer, Form C 3.
Aufsatz auf planmäßige Höhe setzen.
Menge: 1,000 St

#### Bereich 01.07 Ungebundene Schichten des Oberbaus

**01.07.1 FSS in Verkehrsflächen herstellen**
StL-Nr. 21891020101010600
Frostschutzschicht (FSS) herstellen,
in Verkehrsflächen der Belastungsklasse
Bk100 bis Bk1,0,
Baustoffgemisch ohne industriell hergestellte
Gesteinskörnung,
Einbaudicke cm '30'
bis cm '45'
Material: Baustoffgemisch, Größtkorn: min. 32 mm,
Menge: 230,000 m3

**01.07.2 FSS in Rad- und Gehwegen herstellen**
StL-Nr. 21891020106000600
Frostschutzschicht (FSS) herstellen,
in Rad- und Gehwegen,
Einbaudicke cm '15cm'
bis cm '.20.'
Material: Baustoffgemisch, Größtkorn: min. 32 mm,
Menge: 30,000 m3

**01.07.3 STS herstellen**
StL-Nr. 21891030402010300
Schottertragschicht (STS) herstellen
auf 'FFS.'
in Verkehrsflächen der Belastungsklasse Bk0,3,
Baustoffgemisch 0/45,
Einbaudicke 15 cm
(Mindestdicke im Regelquerschnitt).
Menge: 150,000 m2

**01.07.4 Zulage für Mehraufw. SoB Einfass. b.Herst.Sfu.Mat. Bordstein**
StL-Nr. 2229129011301
Zulage für Mehraufwendung durch Erschwernisse entlang
von Bordsteinen, Rinnen oder dgl. sowie zum Arbeiten
unter beengten Verhältnissen unter Überführungen
einschließlich des verminderten Leistungsansatzes in
der Fläche beim Aufnehmen, Bearbeiten oder Herstellen
von Schichten ohne Bindemittel.
Beim Herstellen einer Schicht aus frostunempfindlichem
Material.
Kante = Bordstein.
Menge: 600,000 m

**01.07.5 Zulage für Mehraufw. SoB Einfass. b.Herst.Sfu.Mat. Mauer, Sockel**
StL-Nr. 2229129011304
Zulage für Mehraufwendung durch Erschwernisse entlang
von Bordsteinen, Rinnen oder dgl. sowie zum Arbeiten
unter beengten Verhältnissen unter Überführungen
einschließlich des verminderten Leistungsansatzes in
der Fläche beim Aufnehmen, Bearbeiten oder Herstellen
von Schichten ohne Bindemittel.
Beim Herstellen einer Schicht aus frostunempfindlichem
Material.
Kante = Mauer, Zaunsockel u. dgl.
Menge: 100,000 m

**01.07.6 Zulage zu SoB herstellen an Einbauten**
StL-Nr. 218910601000403
Zulage zum Herstellen von SoB
für Mehraufwendungen durch Erschwernisse
infolge von Einbauten einschließlich des verminderten Leistungsansatzes in der
Fläche,
Schicht aus frostunempfindlichem Material
Straßenabläufe.
Menge: 1,000 St

#### Bereich 01.08 Asphaltschichten

**01.08.1 Asphalt fräsen ADS Tiefe ü.2,5-4,5cm Fahrbahn Fräsasph. verw.**
StL-Nr. 22211300510301010
Asphalt fräsen und Fräsgut aufnehmen. Anschlusskante
geradlinig auf Frästiefe herstellen. Der Schnittlinienabstand darf maximal 15 mm betragen.
Asphaltdeckschicht.
Frästiefe über 2,5 bis 4,5 cm.
Fläche = Fahrbahn.
Fräsasphalt nach Wahl des AN verwerten.
Menge: 100,000 m2

**01.08.2 Asphaltbefestigung trennen Anbauber. längs schneiden Dicke ü. 18-24 cm**
StL-Nr. 2221130381105
Asphaltbefestigung geradlinig trennen.
im Anbaubereich längs zur Fahrbahnachse
Trennen durch Schneiden.
Dicke der Asphaltbefestigung über 18 bis 24 cm.
Menge: 80,000 m

**01.08.3 Asphaltbefestigung aufnehmen Fahrb./Randstr. Dicke ü. 6-12 cm Tiefe ü. 10-20 cm Aufbr. Verw.**
StL-Nr. 22211303340030203
Asphaltbefestigung aufbrechen und aufnehmen. Abrechnung
erfolgt nach Abtragsprofilen.
Fläche = Fahrbahn und Randstreifen.
Dicke der Asphaltbefestigung über 6 bis 12 cm.
Gesamtaufbruchtiefe über 10 bis 20 cm.
Aufbruchgut nach Wahl des AN verwerten.
Menge: 10,000 m3

**01.08.4 Bitumenemulsion aufsprühen Asphalt gefräst C40B5-S Menge 300 g/m2 vor A.deckschicht**
StL-Nr. 222113063920233
Bitumenemulsion zur Herstellung des Schichtenverbundes
aufsprühen.
Auf Verkehrsflächen 'Kleinflächen'
Unterlage = Asphaltbefestigung, gefräst.
Bindemittel = C40B5-S.
Bindemittelmenge = 300 g/m2.
Vor Einbau Asphaltdeckschicht.
Menge: 50,000 m2

**01.08.5 Bitumenemulsion aufsprühen Asphalt frisch C40B5-S Menge 200 g/m2 vor A.deckschicht**
StL-Nr. 222113063910213
Bitumenemulsion zur Herstellung des Schichtenverbundes
aufsprühen.
Auf Verkehrsflächen 'Gehweg und Busspur '
Unterlage = Asphaltbefestigung, frisch.
Bindemittel = C40B5-S.
Bindemittelmenge = 200 g/m2.
Vor Einbau Asphaltdeckschicht.
Menge: 1180,000 m2

**01.08.6 Unterlage reinigen Asphaltbefestig.**
StL-Nr. 2221130581000
Unterlage reinigen. Anfallendes Kehrgut nach Wahl des
AN verwerten.
Unterlage = Asphaltbefestigung.
Menge: 1180,000 m2

**01.08.7 Asphalttragsch. aus AC 32 T N herst .Dicke 16 cm Bitumen 50/70**
StL-Nr. 222113138912000
Asphalttragschicht aus Asphalttragschichtmischgut
AC 32 T N herstellen. Anlieferung des Asphaltmischguts
in thermoisolierten Transportbehältern.
In Verkehrsflächen 'Busspur und Gehweg.'
Einbaudicke = 16 cm.
Bindemittel = 50/70.
Menge: 430,000 m2

**01.08.8 Asphalttragsch. aus AC 32 T N herst Geh- und Radwege Bitumen 70/100**
StL-Nr. 222113138291000
Asphalttragschicht aus Asphalttragschichtmischgut
AC 32 T N herstellen. Anlieferung des Asphaltmischguts
in thermoisolierten Transportbehältern.
In Verkehrsflächen für Geh- und Radwege.
Einbau '7,5 cm'
Bindemittel = 70/100.
Menge: 140,000 m2

**01.08.9 Asphaltdecksch. aus AC 11 D N herst Dicke 4,0 cm Bitumen 50/70**
StL-Nr. 22211333891100000
Asphaltdeckschicht aus Asphaltbeton für Asphaltdeckschichten AC 11 D N herstellen. Anlieferung des
Asphaltmischguts in thermoisolierten
Transportbehältern.
In Verkehrsflächen 'Gehweg und Busspur'
Einbaudicke = 4 cm.
Bindemittel = 50/70.
Menge: 430,000 m2

**01.08.10 Asphaltdecksch. aus AC 5 D L herst. Geh- und Radwege Dicke 2,5 cm Bitumen 70/100**
StL-Nr. 22211336812100000
Asphaltdeckschicht aus Asphaltbeton für Asphaltdeckschichten AC 5 D L herstellen. Anlieferung des
Asphaltmischguts in thermoisolierten
Transportbehältern.
In Verkehrsflächen für Geh- und Radwege.
Einbaudicke = 2,5 cm.
Bindemittel = 70/100.
Menge: 140,000 m2

**01.08.11 Asphaltdecksch. aus AC 8 D N herst. Kleinflächen Bitumen 70/100**
StL-Nr. 22211335399100000
Asphaltdeckschicht aus Asphaltbeton für Asphaltdeckschichten AC 8 D N herstellen. Anlieferung des
Asphaltmischguts in thermoisolierten
Transportbehältern.
In Verkehrsflächen 'Nebenflächen'
Einbau 'Kleinflächen'
Bindemittel = 70/100.
Menge: 2,500 t

**01.08.12 Randabdichtung herstellen Abd. 25/55-55 A bis 5 cm**
StL-Nr. 2221139220101
Flankenfläche des hochliegenden Randes der Asphaltschichten abdichten.
Abdichtung mit 25/55-55 A.
Dicke der abzudichtenden Asphaltbefestigung bis 5 cm.
Menge: 80,000 m

**01.08.13 Naht oder Anschluss zur Fuge aufw. Quernaht/-anschl. bis 20 m Tiefe 40 mm Breite 10 mm schneiden**
StL-Nr. 222113937216101
Naht oder Anschluss ohne Fugenspalt in Asphaltdeckschicht zur Fuge aufweiten und säubern. Anfallende Ausbaustoffe nach Wahl des AN verwerten.
Quernaht, Queranschluss.
Einzellängen bis 20,00 m.
Fugenspalttiefe = 40 mm.
Fugenspaltbreite = 10 mm.
Aufweiten durch Schneiden.
Menge: 70,000 m

**01.08.14 Fugenfüllung herstellen Längsfuge Deckschicht bis 20 m Tiefe 40 mm Breite 10 mm Fugenmasse N2**
StL-Nr. 22211394211161001
Fugenfüllung herstellen.
Längsfuge.
In der Asphaltdeckschicht.
Einzellängen bis 20,00 m.
Fugenspalttiefe = 40 mm.
Fugenspaltbreite = 10 mm.
Mit heiß verarbeitbarer Fugenmasse Typ N2, einschließlich zugehörigem und zuvor aufgetragenem Voranstrichmittel.
Menge: 70,000 m

**01.08.15 Erschwernis infolge Einfassungen Erschwer. gesamt Asphaltbefestig. Einfassung**
StL-Nr. 2221130831501
Erschwernis infolge Einfassungen, Borden und Fahrbahnübergängen.
Erschwernis beim Fräsen oder Aufnehmen, Aufsprühen von
Bitumenemulsionen sowie Herstellen von Asphaltschichten.
Asphaltbefestigung.
Einfassung.
Menge: 80,000 m

#### Bereich 01.09 Pflaster, Platten

**01.09.1 Bordstein aufnehmen. Naturstein B6+B7 Fund. bis 10 cm Steine s.+ lagern alles Verw. AN Anteil WV 75-100**
StL-Nr. 221115031811201
Bordstein aufnehmen.
Bordstein = aus Naturstein, Größe B6 und B7.
Fundament aus Beton, bis 10 cm dick, aufbrechen.
Wiederverwendbare Bordsteine säubern, auf Paletten stapeln, innerhalb der Baustelle fördern und sortiert lagern.
Sämtliche Steine und übriges Aufbruchgut nach Wahl des
AN verwerten.
Anteil wiederverwendbarer Bordsteine über 75 bis 100
v. H.
Menge: 40,000 m

**01.09.2 Bordstein aufnehmen, Fund. ü. 10-20 cm Steine s.+f.+abl. alles Verw. AN Anteil WV 75-100**
StL-Nr. 221115031922201
Bordstein aufnehmen.
Bordstein 'Kasseler Sonderbord, Einstiegshöhe 18cm.'
Fundament aus Beton, über 10 bis 20 cm dick, aufbrechen.
Wiederverwendbare Bordsteine säubern, auf Paletten stapeln, zum Lagerplatz nach Unterlagen des AG fördern,
abladen.
Sämtliche Steine und übriges Aufbruchgut nach Wahl des
AN verwerten.
Anteil wiederverwendbarer Bordsteine über 75 bis 100
v. H.
Menge: 25,000 m

**01.09.3 Bordstein des AG setzen NBSt. 15/30-12/30 gerader Stein St.gelag. i. Bau. F-beton 12 MPa**
StL-Nr. 221115321801101
Bordstein des AG setzen. Breite der Rückenstütze mind.
15 cm.
Bordstein aus Naturstein ca. 15/30 bis 12/30 cm.
Gerader Stein.
Steine lagern innerhalb der Baustelle.
Fundamentbeton mit einer Druckfestigkeit (Einzelwert)
am Bohrkern von mind. 12 MPa.
Menge: 6,000 m

**01.09.4 Bordstein trennen NBSt. 15/30-10/25 BSt. trennen**
StL-Nr. 2211153267001
Bordstein auf Passmaß trennen.
Bordstein aus Naturstein ca. 15/30 bis 10/25 cm.
Bordstein quer trennen.
Menge: 2,000 St

**01.09.5 Bordstein aus Beton setzen BSt. TB 8x25 cm gerader Stein F-beton 12 MPa**
StL-Nr. 22111531107000101
Bordstein aus Beton setzen. Breite der Rückenstütze
mind. 15 cm.
Bordstein = TB 8 x 25 cm.
Gerader Stein.
Fundamentbeton mit einer Druckfestigkeit (Einzelwert)
am Bohrkern von mind. 12 MPa.
Menge: 20,000 m

**01.09.6 Rinne mit Pflast. aus Nst. herst. Spitzrinne St. 160/160/160 Granit 3-zeilig Fundamentbeton Fuge Typ A**
StL-Nr. 22111542622131109
Rinne mit Pflastersteinen aus Naturstein herstellen.
Mehrzeilige Rinne ist mit beidseitigen Schnurkanten
herzustellen.
Spitzrinne, Querneigung nach Unterlagen des AG.
Format für Rastermaß des Pflastersteins = 160/160/160
mm.
Pflasterstein aus Granit.
Breite 3-zeilig.
Beton für Fundament und Rückenstütze mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Rinnenquerschnitt '2 Steine schräg gestellt
1 Stein als Wasserführung'
Menge: 24,000 m

**01.09.7 Natursteinpflasterdecke aufnehmen Kantenl. ü. 12 cm Granit Fugenmörtel hydr. Beton**
StL-Nr. 221115002313499
Natursteinpflasterdecke aufnehmen. Aufnehmen der Tragschicht wird gesondert vergütet.
Abmessung = Pflasterstein mit Kantenlänge über 12 cm.
Pflasterstein aus Granit.
Mit Fugenfüllung aus hydraulisch gebundenem Fugenmörtel.
Bettung aus Beton.
Steine 'Steine reinigen und zum Lagerplatz des
AG abtransportieren
übriges Abbruchgut geht in Eigentum des AN über'
Menge: 20,000 m2

**01.09.8 Asphaltbefestigung trennen Anbauber. Bodenindikator längs Dicke ü. 6-12 cm**
StL-Nr. 2221130381903
Asphaltbefestigung geradlinig trennen.
im Anbaubereich längs zur Fahrbahnachse
Trennen 'Bodenindikator einschneiden'
Dicke der Asphaltbefestigung über 6 bis 12 cm.
Menge: 40,000 m

**01.09.9 Pflasterd. aus Betonsteinen herst. Rillenpflaster Flächen bis 2 m2 SZ18/LA20 Bett.0/4 30 v. H. Fuge 0/4 Läuferverband**
StL-Nr. 22111510191991111
Pflasterdecke mit Pflastersteinen aus Beton mit Vorsatzbeton herstellen.
Oberfläche der Pflastersteine, Trassierung der Pflasterdecke und Verlegung der Pflastersteine in Kurvenbereichen nach Unterlagen des AG.
In Flächen 'Bodenindikatoren'
Einzelflächen bis 2,00 m2.
Format für Rastermaß '30/30/8 cm
Rillenstein'
Fase '-'
Baustoffgemisch für Bettung und Fugen Kategorie
SZ18/LA20.
Bettung aus Baustoffgemisch 0/4, Anteil an Körnung unter 2 mm max. 30 Massenprozent, E CS35, C 90/3.
Fuge mit Baustoffgemisch 0/4, GU, F, E CS35, C 90/3,
Fugenmaterial einarbeiten und einschlämmen, Fugenschluss durch Einfegen und Einschlämmen herstellen.
Steine im Läuferverband verlegen.
Menge: 18,000 m2

**01.09.10 Pflasterd. aus Betonsteinen herst. Noppenpflaster Flächen bis 2 m2 SZ18/LA20 Bett.0/4 30 v. H. Fuge 0/4 Läuferverband**
StL-Nr. 22111510191991111
Pflasterdecke mit Pflastersteinen aus Beton mit Vorsatzbeton herstellen.
Oberfläche der Pflastersteine, Trassierung der Pflasterdecke und Verlegung der Pflastersteine in Kurvenbereichen nach Unterlagen des AG.
In Flächen 'Bodenindikatoren'
Einzelflächen bis 2,00 m2.
Format für Rastermaß '30/30/8 cm
Noppenstein'
Fase '-'
Baustoffgemisch für Bettung und Fugen Kategorie
SZ18/LA20.
Bettung aus Baustoffgemisch 0/4, Anteil an Körnung unter 2 mm max. 30 Massenprozent, E CS35, C 90/3.
Fuge mit Baustoffgemisch 0/4, GU, F, E CS35, C 90/3,
Fugenmaterial einarbeiten und einschlämmen, Fugenschluss durch Einfegen und Einschlämmen herstellen.
Steine im Läuferverband verlegen.
Menge: 2,000 m2

**01.09.11 Bordstein des AG setzen gerader Stein St. gelag. säub. bis 10 cm unt.OK F-beton 12 MPa**
StL-Nr. 221115321901211
Bordstein des AG setzen. Breite der Rückenstütze mind.
15 cm.
Bordstein 'Kasseler Sonderbord, Einstiegshöhe 18cm...'
Gerader Stein.
Steine lagern innerhalb der Baustelle. Steine vor dem
Versetzen säubern.
Rückenstütze bis 10 cm unter Oberkante Bordstein. Beton
mit einer Druckfestigkeit (Einzelwert) am Bohrkern von
mind. 12 MPa.
Fundamentbeton mit einer Druckfestigkeit (Einzelwert)
am Bohrkern von mind. 12 MPa.
Menge: 12,000 m

**01.09.12 Zulage Rampensatz**
Zulage zu vorbeschriebenem Sonderbord
Rampensatz, 3-teilig, max. Längsneigung 6%
Verzugshöhe von 3 cm auf 18 cm
einschl. Übergangselement auf Granitbord B6 h = 3 cm
Ausführung links bzw. rechts
Menge: 2,000 St

**01.09.13 Zulage Fugenausbildung**
Zulage zu vorbeschriebenem Sonderbord
Fugenausbildung von 5 mm nach Herstellerangaben unter
Verwendung von dauerelastischen Dehnfugenscheiben
Menge: 12,000 St

**01.09.14 Bordstein trennen HBSt. 18/30-15/22 BSt.nassschneiden BSt. trennen**
StL-Nr. 2211153261101
Bordstein auf Passmaß trennen.
Bordstein aus Beton ca. 18/30 bis 15/22 cm.
Bordstein trennen durch Nassschneiden.
Bordstein quer trennen.
Menge: 2,000 St

**01.09.15 Anpassung von Rinnen herstellen Straßenablauf Rinnenbr.b. 35 cm beidseitig**
StL-Nr. 2211154561101
Anpassung von Rinnen an Einbauten herstellen. Das Bearbeiten der Steine gehört zum Leistungsumfang. Abrechnung nach Stück Einbauteil.
Einbauteil = Straßenablauf.
Rinnenbreite bis 35 cm.
Anpassung beidseits des Einbauteils.
Menge: 1,000 St

**01.09.16 Bewegungsfuge im Fundament herst. Fuge unter B.m.R.**
StL-Nr. 22111550640
Bewegungsfuge im Fundament von Streifen, Rinnen und
Borden mit einer Dicke von 8 mm bis 15 mm herstellen.
Fuge unter Bord mit Rinne.
Menge: 5,000 St

**01.09.17 Fugenf. in Pfl.-str. wiederherst. Natursteinpfl. vorh.Fug.o. Bimi 1,5 Fugenbreite Pflasterfugenm.**
StL-Nr. 2211155261111
Fugenfüllung in Pflasterstreifen, Pflasterrinnen und
Pflastermulden durch Freilegen und Reinigen der vorhandenen Fugen und erneutes Verfüllen der Fugen wiederherstellen. Die beim Freilegen und Reinigen anfallenden
Ausbaustoffe nach Wahl des AN verwerten. Abgerechnet
wird nach der Länge der Streifen, Rinnen oder Mulden.
Pflasterstein aus Naturstein. Fugenmuster und Größe
nach Unterlagen des AG.
Vorhandene Fugenfüllung ohne Bindemittel.
Ausräumtiefe = 1,5-fache der Fugenbreite nach Unterlagen des AG.
Fugen mit Pflasterfugenmasse verfüllen.
Menge: 3,000 m

#### Bereich 01.12 Ausstattung

*Hinweis*
Vorbemerkungen zu LB 929
1. Nebenleistungen, Besondere Leistungen
Die nachfolgend aufgeführten Leistungen gehören zum
Leistungsumfang, sofern im Leistungsverzeichnis nichts
anderes festgelegt ist.
1.1 Das Aufstellen der prüffähigen statischen Berechnungen und der Ausführungszeichnungen sowie die
Prüfung durch einen amtlichen Prüfingenieur.
1.2 Das in den einschlägigen Positionen zur
Montage erforderliche Kleinmaterial sowie die Abdeckkappen und Erdanker.
1.3 Die für die Herstellung von Fundamenten notwendigen
Erd- und Betonarbeiten und das Einbauen der Ankerkörbe.

**01.12.1 Schild abbauen**
StL-Nr. 21692910101010002
Schild mit Zeichen nach StVO, ggf. mit
Befestigungsmaterial, abbauen.
Schildgröße bis 1 m2,
einschließlich Abbau des Befestigungsmaterials
von der Aufstellvorrichtung,
Schild laden, zu einem Lagerplatz nach Unterlagen
des AG fördern, abladen und nach Unterlagen des
AG lagern.
Menge: 3,000 St

**01.12.2 Rohrpfosten ausb.**
StL-Nr. 216929102010002
Rohrpfosten Durchmesser bis einschl. 108 mm,
einschl. vorhandenem Fundament aus Beton,
ausbauen, ggf. Fundamentgrube mit geeignetem
Material verfüllen.
Ausgebauten Beton des Fundamentes in Eigentum
des AN übernehmen und einer Verwertung nach Wahl
des AN zuführen.
Fundamentgröße bis 0,5 m3,
Rohrpfosten laden, zu einem Lagerplatz nach
Unterlagen des AG fördern, abladen und nach
Unterlagen des AG lagern.
Menge: 3,000 St

**01.12.3 Rohrpf. liefern und setzen**
Rohrpfosten mit Abschlusskappe mit Erdanker
oder geschlitzt für Bodenhülse liefern und setzen.
Lieferort Baustelle
geschlitzt für Bodenhülse,
Rohr aus Stahl, D = 76 mm, Wanddicke 2,0 mm,
Pfostenlänge 3000 mm.
Menge: 2,000 St

**01.12.4 Bodenhülse lief.**
Bodenhülse liefern und setzen.
Lieferort Baustelle
Innendurchmesser 76 mm,
aus Stahl, feuerverzinkt, mit Schnellverriegelung,
ohne Abdeckkappe, mit Dichtungsring.
Menge: 23,000 St

**01.12.5 Schild anbringen**
StL-Nr. 21692920101020102
Schild an Aufstellvorrichtung anbringen.
Nummer des Zeichens nach VzKat '2xx'
bzw. Sonderschild '1xx - 2xx'
Schildgröße/Abmessungen mm 'lt. HAV'
an Rohrpfosten,
Blechdicke 3 mm,
Einseitiges Zeichen,
Befestigungsmaterial des AG.
Menge: 3,000 St

**01.12.6 Wartehalle Bushaltestelle demontieren**
Bestehendes Buswartehäuschen demontieren
bis 500 m transportieren
für die Montage zwischenlagern
aus Profilstahlkonstruktion beschichtet
mit Glasdach und Glaswänden
in Köcherfundeamente verankert
Menge: 1,000 psch

**01.12.7 Wartehalle Bushaltestelle montieren**
Bestehendes Buswartehäuschen demontieren
in Köcherfundamente
aus Profilstahlkonstruktion beschichtet
mit Glasdach und Glaswänden
inkl. aller Bauhilfsmittel
Menge: 1,000 psch

**01.12.8 Baugrube herstellen**
StL-Nr. 21890520101010101
Baugrube für kleinere Bauteile, wie Mauern, Sockel,
Treppen, Schächte und dgl. herstellen.
Boden lösen und laden.
Bauteil(e) 'Fundamente Buswartehäuschen'
Boden des/der Homogenbereiches/e  B '1'
Beschreibung des Homogenbereichs nach Unterlagen
des AG.
Tiefe bis 1,25 m,
Verbau herstellen. Aushub zwischen Verbau.
Boden innerhalb der Baustelle nach
Unterlagen des AG lagern.
Menge: 2,000 m3

**01.12.9 Fundam. aus Beton unbew. herst.**
StL-Nr. 218914103000100
Fundamente, Sockel und dgl. aus unbewehrtem
Beton nach Unterlagen des AG herstellen.
Bauwerksteil(e) 'Fundamente Buswartehäuschen'
Expositionsklasse XF1,
Druckfestigkeitsklasse C '25/30'
(min. C25/30)
Menge: 2,000 m3

**01.12.10 Wartehalle VIRGO einseitig, Feldanzahl 1**
Wartehalle
einseitig, Feldanzahl 1
liefern und montieren
Konstruktion:
Stahlkonstruktion aus Hauptstützen und Unterzügen aus
Rechteckrohren, mit freitragenden konischen Kragarmen
ohne vordere Dachstützen.
Oberfläche / Farbe:
Alle Stahlteile feuerverzinkt und pulverbeschichtet.
Dach:
Pultdach, Dacheindeckung aus Verbundsicherheitsglas
(VSG).
Entwässerung:
Über den im Dach integrierten Wasserkasten. Ablauf
oberirdisch durch Hauptstützen.
Schneelast:
sk (auf dem Boden) 1,00 kN / m²
Windlast:
Zone 2
Befestigung:
Stützen mit Fußplatten zum Aufdübeln auf bauseitige
Fundamente bei -200 mm nach unseren Plänen.
Lieferung:
Zerlegt auf Palette, inklusive
Bodenbefestigungsmaterial und Verbindungsmittel aus
Edelstahl.
Detailinformationen
Dachbreite : 4720 mm
Dachtiefe : 1800 mm
Gesamthöhe : 2635 mm
Lichte Höhe : 2280 mm
Einsatz und Eignung
Die Überdachungen eignen sich für die Aufstellung im
industriellen und öffentlichen Außenanlagenbereich und
sind auf die Anforderungen des Auftraggebers
abgestimmt.

Herstellung und gesetzliche Vorschriften
Die Ausführung des Bauwerks muss entsprechend den
Vorschriften EN 1090-1 und EN 1090-2 ausgeführt werden.
Die Anforderungen, Bemessung, Konstruktion,
Herstellung, Dauerhaftigkeit und Montage von tragenden
Stahlbauteilen unterliegen dieser Norm. Der Nachweis
für die Einhaltung dieser Normen unterliegt dem nach
diesen Normen zertifizierten Herstellungsbetrieb.

Verbindungselemente / -art
Die gesamte Konstruktion ist als Schweiß- /
Schraubverbindung auszuführen, so dass Schweißarbeiten
auf der Baustelle zwingend ausgeschlossen werden. Diese
Ausführung vermeidet die Beeinträchtigung des
Korrosionsschutzes und gewährleistet die Möglichkeit,
einzelne Bauteile auszutauschen oder zu seitens des
Herstellers zu verändern.

Oberfläche / Farbgebung
Witterungsbeständige Oberfläche:
Vollbadfeuerverzinkung nach ISO 1461, ca. 70-90 µm bzw.
zusätzlich mit Pulverbeschichtung in RAL nach Wahl auf
Polyesterbasis. Zur Erreichung der geforderten Qualität
ist vor der Pulverbeschichtung das Sweepen (Zinkputzen)
für alle verzinkten Bauteile durchzuführen. Für
tragende feuerverzinkte Metall- und Stahlbauteile nach
Bauteile-Richtlinie A Tabelle 1 (BTRL A T1) ist die
DASt-Richtlinie 022 des deutschen Stahlbauverbandes
zusätzlich anzuwenden.

Statik / Konstruktive Sicherheit
Die Bemessung der Stahlquerschnitte und der
Dacheindeckung erfolgt entsprechend EN 1993 nach den
statischen Erfordernissen am Aufstellort. Die gesamte
Konstruktion ist ausgelegt auf eine Schneelast auf dem
Boden von mindestens 0,85 KN / m² (Schneelastzone 2 /
Deutschland) gemäß EN 1993-1. Höhere ortsbedingte
Schnee- und Windlasten auf Anfrage.
Auf Anforderung ist der Nachweis über die Berechnung
der Standsicherheit in Form einer prüffähigen Statik zu
erbringen.

Hersteller oder gleichwertig:
Ziegler Metallbearbeitung GmbH
Gewerbepark am See 1
D- 01920 Nebelschütz
Menge: 2,000 St

**01.12.11 Seitenwand, feuerverzinkt und pulverbeschichtet, ESG Klarglas**
Seitenwand, feuerverzinkt und pulverbeschichtet, ESG
liefern und montieren
Klarglas
ESG-Scheibe, standardmäßig mit Klarglas wird mit
Glashaltern befestigt.
Art.Nummer: 054.769
Breite: 1130 mm
Höhe: 2000 mm
Verglasung: ESG, Klarglas
Menge: 2,000 St

**01.12.12 Rückwand, feuerverzinkt und pulverbeschichtet, ESG Klarglas, 1 Feld**
Rückwand, feuerverzinkt und pulverbeschichtet, ESG
liefern und montieren
Klarglas, 1 Feld
ESG-Scheibe wird mit Glashaltern an vorhandenen Stützen
und Querträgern befestigt.
Art.Nummer: 054.763
Breite: 4420 mm
Dachbreite: 4720 mm
Feldanzahl: 1
Höhe: 2000 mm
Verglasung: ESG, Klarglas
Menge: 2,000 St

**01.12.13 Dach, feuerverzinkt und pulverbeschichtet, ESG Klarglas, 1 Feld**
Dach, feuerverzinkt und pulverbeschichtet, ESG
liefern und montieren
Klarglas, 1 Feld
ESG-Scheibe wird mit Glashaltern an vorhandenen Stützen
und Querträgern befestigt.
Art.Nummer: 054.763
Breite: 4420 mm
Dachbreite: 4720 mm
Feldanzahl: 1
Höhe: 2000 mm
Verglasung: ESG, Klarglas
Menge: 2,000 St

#### Bereich 01.13 Landschaftsbau: sonstige Arbeiten

*Hinweis*
Vorbemerkungen zu LB 931
1. Allgemeines
1.1 Die Verwendung von Ersatzarten oder Ersatzsorten für im Handel nicht erhältliche Gräser und
Kräuter bedarf der Zustimmung des AG.
1.2 Oberboden, der in der Vegetationszeit über 2
Monate Dauer gelagert wird, muss nach STL NR
931 105 begrünt werden.
1.3 Die Abnahme der Rasenansaat erfolgt unmittelbar
nach dem 2. Schnitt (bei Dauerwiese nach dem
1. Schnitt), sofern ein abnahmefähiger Zustand
erreicht ist. Dauerwiesen müssen in gemähtem
Zustand eine mittlere projektive Bodendeckung
von mindestens 50 v.H. (analog Landschaftsrasen)
aufweisen. Ist kein abnahmefähiger Zustand erreicht,
so gehen weitere Pflegemaßnahmen oder Mähgänge
bis zur Abnahme zu Lasten des AN.
1.4 Weitere Mähgänge nach der Abnahme sind auf
Anordnung des AG gegen gesonderte Vergütung
durchzuführen.
1.5 Für Lebendverbauarbeiten gelten die RAS-LG 3
(Lebendverbau).
1.6 Zu verwendende Bodenverbesserungs- oder
Hilfsstoffe sind im Leistungsbereich 930 näher
beschrieben.
1.7 Für verpflanzte Gehölze erfolgt die Abnahme
im Sommer der 2. Vegetationsperiode, eine
Gewährleistung über die Abnahme hinaus wird
nicht vereinbart.
Vergütet wird die gesamte Verpflanzleistung nur für
angewachsene Gehölze. Für nicht angewachsene
Gehölze wir kein Ersatz gefordert.
1.8 Auslichtungsarbeiten in Gehölzbeständen sind
wegen des Schutzes der Lebensstätten bis zum
28. Februar abzuschließen.
2. Nebenleistungen
Die nachfolgend aufgeführten Leistungen gehören
zur vertraglichen Leistung und sind in die Einheitspreise einzurechnen:
2.1 das Herstellen einer exakten Feinplanie für
Dauerwiesen wegen der geringen Saatgutmenge,
2.2 das Mähen vorwüchsiger Kräuter, die die
Entwicklung der Ansaat behindern oder auszusamen
drohen, im Zeitraum von der Ansaat bis zum
1. Rasenschnitt.
3. Aufmaß
3.1 Das gemäß Abschnitt 6.2 ZTVLa vorgesehene
Aufmaß abnahmefähiger Flächen erfolgt für die
Gesamtfläche oder für größere zusammenhängende
Teilflächen.

**01.13.1 Rasenansaat auf Oberboden herst.**
StL-Nr. 21293110101
Rasenansaat (Normalsaat) herstellen.
Saatgutmenge g/m2 '25'
Fertigstellungspflege wird gesondert vergütet.
Saatgutmischung RSM '2.2.1
15 % Festuca trachyphylla SPARTAN
35 % Festuca rubra comm. CASANOVA
15 % Festuca rubra rubra MAXIMA 1
10 % Festuca rubra trichophylla SAMANTA
10 % Poa pratensis BROOKLAWN
15 % Poa pratensis MIRACLE'
Menge: 300,000 m2

USt %: 19,00
